# Kita Spatzennest
Angebotsaufforderung (GAEB DA XML 3.1, DA83)
Projekt: 21-13
Währung: EUR
Nebenangebote zugelassen: ja
Auftraggeber: Stadt Großräschen, Seestraße 16, 01983 Großräschen
Erstellt mit: GXML Toolbox V3.2 R20170508, ARRIBAp V14.6.305, 08.06.2026

## Los 26: Tischlerarbeiten Spatzennest
Datum: 08.06.2026

### Bereich 1 Tischlerarbeiten "Spatzennest"

*Hinweis: Allgemeine Vorbemerkungen*
1. Allgemeine Vorbemerkungen

Auf dem Eckgrundstück zwischen Wilhelm-Pieck-Straße und Chransdorfer Straße in Großräschen wird die künftige Kindertagesstätte „Spatzennest“ errichtet.

Anschrift der Baustelle:
Wilhelm-Pieck-Straße 111
01983 Großräschen

*Hinweis: Angaben zur Baustelle*
2. Baustelle

2.1 Lage der Baustelle
Über die  Chransdorfer Straße erfolgt die Zufahrt zum Baugelände. Die Ausfahrt befindet sich ebenfalls zur Chransdorfer Straße.
Sowohl die Wilhelm-Pieck-Straße, als auch die Chransdorfer Straße sind Hauptverkehrsstraßen mit jeweils einer Fahrspur in beide Richtungen ohne Parkstreifen. Parkplätze befinden sich in unmittelbarer Nähe.

2.2 Baugelände
Es sind für den bestehenden Boden geeignete Fahrzeuge, Hebezeuge und Baumaschinen einzusetzen.
Das Gelände ist ausschließlich innerhalb des Baufeld umschließenden Bauzaunes zu befahren und zu betreten.

2.3 Baustellenabfälle
Baustellenabfälle sind Eigentum des AN und sind durch ihn zu beseitigen und entsprechend den gesetzlichen Bestimmungen zu entsorgen.

2.4 Baufahrzeuge
Die Fahrzeuge haben die Baustelle mit gereinigten Rädern
zu verlassen. Die Verschmutzung der öffentlichen Straßen
und Wege ist zu verhindern. Verschmutze Straßen und
Wege sind zu Lasten des AN zu reinigen. Die Reinigung hat
entsprechend Verschmutzungsgrad bis täglich zu erfolgen.

2.5 Nebenflächen
Lager- und Aufstellflächen werden für den AN ausgewiesen, aber nicht befestigt.
Lagerflächen, die der AN für seine eigenen Geräte,
Container, Baumaterialien benötigt, sind vom AN selbst in
der geeigneten Weise herzurichten. Die Schaffung eines entsprechenden Untergrundes für diese Flächen ist Aufgabe des AN und von diesem einzukalkulieren. Die Beschaffenheit des Bodens auf der Baustelle ist dabei zu beachten!

2.6 Nebenanlagen, Hebezeuge, Kräne
Für Gerüste, Hebezeuge, Aufzüge, Aufenthalts- und
Lagerräume, Einrichtungen ist der AN allein zuständig. Vom AG
werden keine für die Mitbenutzung zur Verfügung gestellt.
Die Mitbenutzung der durch fremde Firmen errichteten Anlagen
liegt in der Verantwortung des AN.

2.7 Bauwasser, Abwasser, Baustrom
Die zentrale Baustelleneinrichtung errichtet die Anschlüsse für Bauwasser und Abwasser an der nord-westlichen Grundstücksecke der Wilhelm-Pieck-Straße, der Elt-Anschluss befindet sich im Nord-Osten. Die zentralen, öffentlichen Anschlüsse enden an den jeweiligen Übergabepunkten im Grundstück (Schmutzwasserschacht, Zisterne, Bauwasserverteiler, zentraler Eltverteiler).

2.8 Bauschild
Es wird ein Hauptbauschild errichtet. Eigene Firmenschilder als Bauschilder sind nicht zugelassen. Der Auftragnehmer kann jedoch auf eigene Kosten Streifenschilder unter dem Hauptbauschild anbringen lassen, die vom Material, Form und Anbringort vorgegeben sind und bereit gestellt werden. Die Beschriftung erfolgt nach einheitlicher Form, vorgegeben vom AG. Der Inhalt ist vom AN bereit zu stellen.

2.9 SiGeKo
Durch den AG wird ein SiGeKo benannt. Auf die Geltung der Baustellenordnung sowie des Sicherheits- und Gesundheitsschutzplanes wird hiermit hingewiesen.
Vor Aufnahme der Bauarbeiten ist eine aktenkundige Belehrung der Mitarbeiter durchzuführen.

2.10 Arbeiten anderer Gewerke auf der Baustelle
Der AN hat dafür Sorge zu tragen, dass seine eigene Leistung dadurch keinen Schaden nimmt und abnahmefähig bleibt.

2.11 Baustellensprache
Die Baustellensprache ist Deutsch.

*Hinweis: Angaben zur Ausführung*
3. Angaben zur Ausführung

In den Ausführungszeiten sind Zeiten für die Werk- und Montageplanung, Bemusterung, Fertigung im Werk, sowie Materialbestellzeiten enthalten.

3.1 Baustelleneinrichtung
Eine zentrale Baustelleneinrichtung steht nicht zur Verfügung. Eine Baustelleneinrichtung hat jedes Gewerk nach eigener Notwendigkeit selbst zu stellen, einschließlich Umkleide und Waschmöglichkeiten, einen Personalraum, Material- und Gerätelager.
Ein WC- Container mit Waschbecken wird bauseits gestellt.

3.2 Transport und Material
Alle Material-, Liefer-, Lohn-, Entsorgungs-, Kipp- und Transportkosten, sowie die Kosten für die eigene Baustelleneinrichtung sowie die Baustellensäuberung sind in die Einheitspreise einzukalkulieren. Dazu gehört insbesondere das arbeitstägliche Entsorgen von Verpackungsresten, sowie das Absammeln von Baustoffresten.
Die Anlieferung von Material hat fracht- und verpackungsfrei bis zur Verwendungsstelle zu erfolgen. Hilfskräfte zum Entladen der Teile stehen nicht zur Verfügung. Alle Lieferungen sind vom Auftragnehmer auf der Baustelle in Empfang zu nehmen. An den Auftraggeber gesandte Lieferungen werden auf Kosten des Auftragnehmers an den Absender zurückgeschickt.

3.3 Bauablauf
Der Auftragnehmer hat sofort, jedoch spätestens zwei Wochen nach Auftragserteilung, einen Feinterminplan mit Kapazitätsuntersetzung auf Grundlage des Generalterminplanes und unter Beachtung der Vertragsfrist zu erstellen und dem Auftraggeber zu übergeben. Der Auftragnehmer hat diesen Feinterminplan koordinierend mit dem Auftraggeber und der örtlichen Bauleitung abzustimmen.

3.4 Bauberatungen
Zur fachlichen und terminlichen Koordinierung aller am Bau Beteiligten, werden wöchentlich bzw. nach Festlegung der Bauleitung, Bauberatungen durchgeführt. Der Auftragnehmer hat regelmäßig an den Bauberatungen teilzunehmen. Die Teilnahme an den Bauberatungen wird nicht gesondert vergütet.

*Hinweis: Angaben Gewerkspezifische ZTV Tischlerarbeiten Einbaumöbel*
4. Angaben zu gewerkspezifische ZTV Tischlerarbeiten Einbaumöbel

4.1 Mitgeltende Normen und Regeln
Alle Bauteile, Einrichtungen und Anlagen für Kindergärten haben

Soweit in der Leistungsbeschreibung auf Technische Spezifikationen, z. B. nationale Normen, mit denen Europäische Normen umgesetzt werden, europäische technische Zulassungen, gemeinsame technische Spezifikationen, internationale Normen, Bezug genommen wird, werden auch ohne den ausdrücklichen Zusatz: ...oder gleichwertig..., immer gleichwertige Technische Spezifikationen in Bezug genommen.

Der Bieter garantiert, dass Lieferung und Leistung den
Unfallverhütungs- und Arbeitsschutzvorschriften des GUV sowie
den anerkannt sicherheitstechnischen und arbeitsmedizinischen
Regeln entsprechen.

Die Verarbeitungsqualität der Tischlerarbeiten muss der
Emissionsklasse E 1 entsprechen. Alle verwendeten Materialien wie Leime und Lacke müssen toxisch unbedenklich
sein. Es dürfen keine Schäume und andere FCKW enthaltende
Materialien zum Einsatz kommen. Die verwendeten Bauprodukte
müssen nach AgBB-Schema mit dem Ü-Zeichen auf Grundlage
der abZ ausgezeichnet sein.
Die Formaldehyd-Werte der Holzwerkstoffe dürfen die
Anforderungen der Produktkennzeichnung "Blauer Engel" und
der WHO von 0,05 ppm in einer Prüfkammer von einem
Kubikmeter nicht überschreiten.
Prüfzeugnisse sind nach Auftragserteilung vorzulegen.
Es dürfen keine tropischen, subtropischen zur Herstellung verwendet werden.
Die Nachhaltigkeit der Holzbewirtschaftung ist durch den Anbieter
von der Waldbewirtschaftung über die Produktkette bis hin zum
Endhändler nachzuweisen. Dieser Nachweis gilt als erbracht bei
Holz mit FSC-Zertifikat (Forest Stewardship Council) oder andere
geeignete Prüfsysteme, denen vergleichbare Anforderungen zu
Grunde liegen, erfolgen.
Holz muss frei von holzzerstörenden Pilzen und Insekten sein.

4.2 Kalkulation
Die im Angebot enthaltenen Preise sind Festpreise und
verstehen sich einschließlich aller Nebenleistungen wie:
Lieferung frei Verwendungsstelle, Lagerung, Fertigung,
Aufstellung und Montage, Anschlussarbeiten an angrenzende
Bauteile einschl. Fugendichtungen und alle Falzdichtungen;
Hinterfüllen von ausgeschriebenen Fugen, das Reinigen,
Vorbehandeln und das Begradigen der Ränder
ggf. durch Abkleben; Abtransporte, fachgerechte und
sortengerechte Entsorgung; Entfernen von Etiketten, Klebestreifen, Schutzüberzügen, Markierungen; Abnahme der Leistung; Justieren von Beschlägen, das Gangbarmachen der Schranktüren, Übergabe von Benutzerhandbüchern und Einweisung des Lehrpersonals.
Zum Leistungsumfang gehören die Transporte einschließlich
Verpackung, Frachtkosten, Versicherung, eventuell benötigte
Hebewerkzeuge sowie Kranfahrzeuge etc. frei
Verwendungsstelle und Transport innerhalb des Gebäudes.
Für die Sicherheit von Transporten zur und von
der Baustelle, sowie auf der Baustelle trägt der AN die
Verantwortung und übernimmt alle notwendigen
Sicherungsmaßnahmen.
Zum Schutz der Hölzer beim Transport sind bevorzugt
Mehrwegverpackungen durch den AN einzusetzen.
Alle für die Montage notwendigen Bauteile, Materialien,
Verbindungsmittel usw. sind in die EP der nachfolgenden
Positionen einzurechnen.

4.3 Kalkulation Bemusterung
Der Auftragnehmer hat auf Verlangen des Auftraggebers vor
Lieferung/ Einbau kostenfrei Muster oder Probestücke von
folgenden Objekten zur Prüfung zu übergeben:
- Rundholz und Lattung Lärche
- Beschläge Verbindungsmittel für Holzteile
- Farben, Lackierung
Aufwendungen dafür sind in die Einheitspreise einzurechnen.

4.4 Aufmaß
Vor Ort sind Aufmaße vorzunehmen.
Auf dieser Grundlage sind Werkstatt- und Montagepläne zu
erstellen und dem AG/Planer vorab zur Prüfung und Freigabe zu
überreichen.
Eine baubegleitende Maßüberwachung am Bau ist vom AN
durchzuführen.

4.5 Reinigung
Alle Verunreinigungen des Bauwerks und des Baugrundstückes,
die von eigenen Arbeitsleistungen herrühren, sind täglich zu
beseitigen.
Materialreste und Verpackungsrückstände sind täglich vom AN
zu entsorgen. Erfolgt dies nicht, werden Dritte im Auftrag des AG
mit der Baureinigung im Zuge einer Ersatzvornahme nach
Inverzugsetzung beauftragt. Sämtliche damit verbundenen Kosten werden auf die beteiligten Firmen umgelegt.
Schutzmaßnahmen
Vor Arbeiten, die Feinstaub erzeugen, sind die Räume
entsprechend abzudichten, der Staub zu beseitigen und/oder
Absauggeräte zu verwenden.
Die fertiggestellten Leistungen sind während und nach der
Montage bis zur Baufertigstellung ausreichend mit geeigneten
Mitteln vor Beschädigung oder Zerstörung zu schützen.
Ebenso hat der AN Maßnahmen zum Schutze vorangegangener
Leistungen anderer Firmen zu treffen.
Besonders sind bereits verlegte Bodenbeläge und fertiggestellte
Wandoberflächen im Montagebereich des aufzustellenden "Spatzennests" und Unterkonstruktionen zu beachten und zu schützen.

*Hinweis: Technische Vorbemerkungen*
Im Foyer ist dem Namen der Kita entsprechend ein stilisiertes Spatzennest in einen stilisiertem Baum eingebaut.
Es bildet den Mittelpunkt der Kita.
Das Spitzennest soll als solches erkennbar sein, aber genügend Raum für individuelle Interpretation lassen.
Es ist in Zusammenarbeit mit dem Architekten vor Ort frei zusammenzubauen.

Alle Holzteile bestehen aus Europäische Lärche  …
Entsplintet, geschliffen, lackiert farblos
auf Splitterfreiheit  des Baumstamms ist besonders zu achten.

Holzdübel sind nach Verschluss, eingeklebt, der Löcher in gleicher Oberflächenqualität herzustellen, wie der Baumstamm

Stahlelemente aus S25
Korrosionsschutz nach DIN EN ISO 12944 C2 lang
Dübel aus Stahl

#### Abschnitt 1.1 Tischlerarbeiten "Spatzennest"

**1.1.10 "Baumstamm" aus Rundholz**
"Baumstamm" aus Rundholz, gerade
Durchmesser: ca. 20cm
Höhe: ca. 350 cm

Auf Fußplatte befestigen und in leichter Abweichung zur Senkrechten in Abstimmung mit dem Architekten einbauen,
einschl. Befestigung des Baumstamms auf aufgeschweißtem Schwert, in Einfräsung in den Baumstammfuß, außen nicht sichtbar, 4 Stahldübel, Dübellöcher mit eingeklebten Holzdübeln verschließen
Menge: 1,000 Stk

**1.1.20 "Baumäste" aus Rundholz**
"Baumäste" aus Rundholz, gerade,
5 Stück
Durchmesser: ca. 150cm
Längen: ca. 150 bis 250 cm

in verschiedenen Längen am Baumstamm mit je 4 Holzschrauben Vollgewinde 6x18mm befestigen, Senkschrauben mit Senkloch vorgebohrt und mit Holzdübel anschließen verschließen,
befestigen und statisch am Rand der runden Ausschnitt der Dachverglasung befestigen,
einschließlich Konsolen aus Stahl, siehe folgende Position.
Menge: 8,000 Stk

**1.1.30 Befestigung der Holzäste am Stahlbeton**
Befestigung der Holzäste am Stahlbeton mit
T-Profil aus Stahl (gesonderte Position),
Befestigung in Schlitzen der Baumäste und durchgesteckten Stahldübel,
Dübellöcher mit Holzdübel verschließen
Menge: 5,000 Stk

**1.1.40 "Nesthölzer" aus Holzlatten**
"Nesthölzer" aus Holzlatten an den Baumästen befestigen,
aus Latten als Raumgeflecht, 3-dimensional,
Latten in differenzierten Querschnitten ca.
24x48, 34x34, 38x58, 45x70, Anteile zu je ¼,
Einzellängen unterschiedlich bis ca. 150mm,
einschließlich Befestigung mit Holzschrauben, Senkschrauben untereinander als in sich tragender „Nestkranz“
Menge: 450,000 lfm

**1.1.50 Werkstattplanung, statischer Nachweis**
*** Pauschalposition
Es ist von den konstruktiven Teilen  Werkstattplanung der konstruktiven Teile und Statische Nachweis,
Vorlagean zur Freigabe durch den AG vor Fertigung der Bauteile
Menge: 1,000 psch

**1.1.60 Nachweise Oberflächen**
*** Pauschalposition
Die Nachweise der Eignung der verwendeten Oberflächenbeschichtung für Kleinkinder ist zu führen wie auch über die Verwendung nachhaltigen angebauten Holzes
entsprechend der Vorbemerkungen.
Menge: 1,000 psch

#### Abschnitt 1.2 Schlosserarbeiten

**1.2.10 Fußplatte aus Stahl**
Fußplatte aus Stahl,
600x600x12mm einschließlich 4 Bohrungen für Anker,
einschließlich aufgeschweißten Schwert 200x150x10,
mit 4 Bohrungen für Stahldübel,
Verankerung der Fußplatte in Stahlbodenplatte, Setztiefe 150mm, 4 Schwerlastanker, mit Abstandsmontage,
einschl. Bohrung herstellen durch Zementestrich ca. 90mm, EPS-Dämmung ca.160mm
Menge: 1,000 Stk

**1.2.20 T-Profil Befestigung der Holzäste am Stahlbeton**
Befestigung der Holzäste am Stahlbeton mit
T-Profil aus Stahl,
120x250x10mm, Länge 100mm,
Einschl. 2 Bohrungen für Anker,
2 Bohrungen für Stahldübel einschl. D=10mm,
Befestigung des Trägers in Stahlbeton des Dachausschnitts mit
Anker FAZ 10
und Befestigung der Baumäste in Schlitzen und durchgesteckten Dübel aus ….,
Dübellöcher mit Holzdübel verschließen
Menge: 5,000 Stk
